# Toma USB 1 módulo antracita, marco cacao

- Propiedad del archivo: CONSTRUNARIO
- Formato: FIEBDC-3/2012
- Programa: Construnario Versión 3.51
- Fecha de los precios: 18/03/2024
- Divisa: EUR
- Código: schneider-el

**PSCH_747** u Toma USB 1 módulo antracita, marco cacao
Toma USB 1 módulo antracita, marco cacao de la serie New Unica Studio Color de SCHNEIDER ELECTRIC, compuesto por Bastidor universal zamak ref. NU7002, Toma USB 3.0 1 mód., antracita ref. NU342954, Tapa ciega 1 mód., antracita ref. NU986554, Marco 1 elemento Studio, cacao blanco ref. Marco de 1 elemento New Unica Studio Color Cacao con soporte blanco, realizado con caja empotrar universal, tubo pvc corrugado Ø25 mm y cable USB 4,5 mm. Instalado y funcionando.

| Código | Ud | Descripción | Rendimiento |
|---|---|---|---|
| SCH_NU7002 | u | Bastidor universal, referencia NU7002 de la serie New Unica de Schneider. Zamak (material) | 1.000 |
| SCH_NU342954 | u | Toma USB 3.0 1 módulo, referencia NU342954 de la serie New Unica de Schneider. Color: antracita (material) | 1.000 |
| SCH_NU986554 | u | Tapa ciega 1 módulo, modelo NU986554 de la serie New Unica de Schneider. Color: antracita (material) | 1.000 |
| SCH_NU280216 | u | Marco 1 elemento, referencia NU280216 de la Serie New Unica color de Schneider. Color: cacao blanco (material) | 1.000 |
| MTC_TPVCCF25 | m | Tubo PVC corrugado flexible Ø25 mm (material) | 8.000 |
| MTC_CUSB45 | m | Cable USB 4,5mm (material) | 8.000 |
| MTC_CEU | u | Caja de empotrar universal (material) | 1.000 |
| MTC_PEQMAT | u | Pequeño material (material) | 1.000 |
| MOC004 | h | Ayudante (mano de obra) | 0.020 |
| MOC060 | h | Oficial 1ª electricista (mano de obra) | 0.130 |
| MOC061 | h | Ayudante electricista (mano de obra) | 0.130 |

## Recursos

**SCH_NU7002** u Bastidor universal, referencia NU7002 de la serie New Unica de Schneider. Zamak
Bastidor universal

**SCH_NU342954** u Toma USB 3.0 1 módulo, referencia NU342954 de la serie New Unica de Schneider. Color: antracita
Toma para cargador doble tipo USB 2.100 mA de la gama new unica tecnologia 3.0

**SCH_NU986554** u Tapa ciega 1 módulo, modelo NU986554 de la serie New Unica de Schneider. Color: antracita
Tapa ciega 1 módulo

**SCH_NU280216** u Marco 1 elemento, referencia NU280216 de la Serie New Unica color de Schneider. Color: cacao blanco
Marco 1 elemento para mecanismos eléctricos Los marcos New Unica proporcionan una gran flexibilidad de aplicación y uso gracias a su modularidad marco new unica
