# Doble conmutador aluminio, marco metal carbono negro

- Propiedad del archivo: CONSTRUNARIO
- Formato: FIEBDC-3/2012
- Programa: Construnario Versión 3.51
- Fecha de los precios: 18/03/2024
- Divisa: EUR
- Código: schneider-el

**PSCH_834** u Doble conmutador aluminio, marco metal carbono negro
Doble conmutador aluminio, marco metal carbono negro de la serie New Unica Studio Metal de SCHNEIDER ELECTRIC, compuesto por Bastidor universal zamak ref. NU7002, Doble conmutador 2 mód., aluminio ref. NU321330, Marco 1 elemento Studio metal, carbono negro ref. NU280253, realizado con caja empotrar universal, tubo pvc corrugado Ø16 mm y conductor unipolar 750 V 1,5 mm2 Cu. Instalado y funcionando.

| Código | Ud | Descripción | Rendimiento |
|---|---|---|---|
| SCH_NU7002 | u | Bastidor universal, referencia NU7002 de la serie New Unica de Schneider. Zamak (material) | 1.000 |
| SCH_NU321330 | u | Doble conmutador 2 módulos, referencia NU321330 de la serie New Unica de Schneider. Color: aluminio (material) | 1.000 |
| SCH_NU280253 | u | Marco 1 elemento metal, referencia NU280253 de la serie New Unica Color de Schneider. Color: carbono negro (material) | 1.000 |
| MTC_TPVCCF16 | m | Tubo PVC corrugado flexible Ø16 mm (material) | 8.000 |
| MTC_CC450750115 | m | Cable cobre H07V-K 450/750 V 1x1,5 mm2 (material) | 48.000 |
| MTC_CEU | u | Caja de empotrar universal (material) | 1.000 |
| MTC_PEQMAT | u | Pequeño material (material) | 1.000 |
| MOC004 | h | Ayudante (mano de obra) | 0.020 |
| MOC060 | h | Oficial 1ª electricista (mano de obra) | 0.200 |
| MOC061 | h | Ayudante electricista (mano de obra) | 0.200 |

## Recursos

**SCH_NU7002** u Bastidor universal, referencia NU7002 de la serie New Unica de Schneider. Zamak
Bastidor universal

**SCH_NU321330** u Doble conmutador 2 módulos, referencia NU321330 de la serie New Unica de Schneider. Color: aluminio
Doble conmutador 2 módulos

**SCH_NU280253** u Marco 1 elemento metal, referencia NU280253 de la serie New Unica Color de Schneider. Color: carbono negro
Marco 1 elemento para mecanismos eléctricos Los marcos New Unica proporcionan una gran flexibilidad de aplicación y uso gracias a su modularidad
