# Pulsador símbolo luz con luminoso polar, marco metal carbono negro

- Propiedad del archivo: CONSTRUNARIO
- Formato: FIEBDC-3/2012
- Programa: Construnario Versión 3.51
- Fecha de los precios: 18/03/2024
- Divisa: EUR
- Código: schneider-el

**PSCH_854** u Pulsador símbolo luz con luminoso polar, marco metal carbono negro
Pulsador símbolo luz con luminoso polar, marco metal carbono negro de la serie New Unica Studio Metal de SCHNEIDER ELECTRIC, compuesto por Bastidor universal zamak ref. NU7002, Pulsador 2 mód. Luz LED localización, polar ref. NU320618LN, Marco 1 elemento Studio metal, carbono negro ref. NU280253, realizado con caja empotrar universal, tubo pvc corrugado Ø16 mm y conductor unipolar 750 V 1,5 mm2 Cu. Instalado y funcionando.

| Código | Ud | Descripción | Rendimiento |
|---|---|---|---|
| SCH_NU7002 | u | Bastidor universal, referencia NU7002 de la serie New Unica de Schneider. Zamak (material) | 1.000 |
| SCH_NU320618LN | u | Pulsador 2 módulos Luz LED localización, referencia NU320618LN de la serie New Unica Color de Schneidr. Color: polar (material) | 1.000 |
| SCH_NU280253 | u | Marco 1 elemento metal, referencia NU280253 de la serie New Unica Color de Schneider. Color: carbono negro (material) | 1.000 |
| MTC_TPVCCF16 | m | Tubo PVC corrugado flexible Ø16 mm (material) | 8.000 |
| MTC_CC450750115 | m | Cable cobre H07V-K 450/750 V 1x1,5 mm2 (material) | 16.000 |
| MTC_CEU | u | Caja de empotrar universal (material) | 1.000 |
| MTC_PEQMAT | u | Pequeño material (material) | 1.000 |
| MOC004 | h | Ayudante (mano de obra) | 0.020 |
| MOC060 | h | Oficial 1ª electricista (mano de obra) | 0.130 |
| MOC061 | h | Ayudante electricista (mano de obra) | 0.130 |

## Recursos

**SCH_NU7002** u Bastidor universal, referencia NU7002 de la serie New Unica de Schneider. Zamak
Bastidor universal

**SCH_NU320618LN** u Pulsador 2 módulos Luz LED localización, referencia NU320618LN de la serie New Unica Color de Schneidr. Color: polar
Pulsador 2 módulos Luz LED localización

**SCH_NU280253** u Marco 1 elemento metal, referencia NU280253 de la serie New Unica Color de Schneider. Color: carbono negro
Marco 1 elemento para mecanismos eléctricos Los marcos New Unica proporcionan una gran flexibilidad de aplicación y uso gracias a su modularidad
