# Cargador doble USB 2.100 mA 2 módulos polar, marco metal carbono negro

- Propiedad del archivo: CONSTRUNARIO
- Formato: FIEBDC-3/2012
- Programa: Construnario Versión 3.51
- Fecha de los precios: 18/03/2024
- Divisa: EUR
- Código: schneider-el

**PSCH_981** u Cargador doble USB 2.100 mA 2 módulos polar, marco metal carbono negro
Cargador doble USB 2.100 mA 2 módulos polar, marco metal carbono negro de la serie New Unica Studio Metal de SCHNEIDER ELECTRIC, compuesto por Bastidor universal zamak ref. NU7002, Cargador doble USB 2,1A 1 mód., polar ref. NU341818, Marco 1 elemento Studio metal, carbono negro ref. NU280253, realizado con caja empotrar universal, tubo pvc corrugado Ø20 mm y conductor unipolar 750 V 2,5 mm2 Cu. Instalado y funcionando.

| Código | Ud | Descripción | Rendimiento |
|---|---|---|---|
| SCH_NU7002 | u | Bastidor universal, referencia NU7002 de la serie New Unica de Schneider. Zamak (material) | 1.000 |
| SCH_NU341818 | u | Cargador doble USB 2,1A 1 módulo, referencia NU341818 de la serie New Unica de Schneider. Color: polar (material) | 1.000 |
| SCH_NU280253 | u | Marco 1 elemento metal, referencia NU280253 de la serie New Unica Color de Schneider. Color: carbono negro (material) | 1.000 |
| MTC_TPVCCF20 | m | Tubo PVC corrugado flexible Ø20 mm (material) | 8.000 |
| MTC_CC450750125 | m | Cable cobre H07V-K 450/750 V 1x2,5 mm2 (material) | 16.000 |
| MTC_CEU | u | Caja de empotrar universal (material) | 1.000 |
| MTC_PEQMAT | u | Pequeño material (material) | 1.000 |
| MOC004 | h | Ayudante (mano de obra) | 0.020 |
| MOC060 | h | Oficial 1ª electricista (mano de obra) | 0.130 |
| MOC061 | h | Ayudante electricista (mano de obra) | 0.130 |

## Recursos

**SCH_NU7002** u Bastidor universal, referencia NU7002 de la serie New Unica de Schneider. Zamak
Bastidor universal

**SCH_NU341818** u Cargador doble USB 2,1A 1 módulo, referencia NU341818 de la serie New Unica de Schneider. Color: polar
Toma para cargador doble tipo USB 2.100 mA de la gama new unica tecnologia 3.0

**SCH_NU280253** u Marco 1 elemento metal, referencia NU280253 de la serie New Unica Color de Schneider. Color: carbono negro
Marco 1 elemento para mecanismos eléctricos Los marcos New Unica proporcionan una gran flexibilidad de aplicación y uso gracias a su modularidad
