# Conmutador estanco para instalación en superficie o empotrar, referencia MUR39723 de Schneider. IP55. Color: blanco

- Propiedad del archivo: CONSTRUNARIO
- Formato: FIEBDC-3/2012
- Programa: Construnario Versión 3.51
- Fecha de los precios: 18/03/2024
- Divisa: EUR

**SCH_MUR39723** u Conmutador estanco para instalación en superficie o empotrar, referencia MUR39723 de Schneider. IP55. Color: blanco
Murava Styl Ideal para instalaciones en exteriores resistente al agua versatilidad para las instalaciones Solución Estanco
