# Doble conmutador empotrar blanco

- Propiedad del archivo: CONSTRUNARIO
- Formato: FIEBDC-3/2012
- Programa: Construnario Versión 3.51
- Fecha de los precios: 18/03/2024
- Divisa: EUR
- Código: schneider-el

**PSCH_1038** u Doble conmutador empotrar blanco
Doble conmutador empotrar de la serie Mureva Styl IP55 de SCHNEIDER ELECTRIC, realizado con tubo de PVC corrugado de color negro de 16 mm y grado de protección IP 545 según UNE 20324 y conductor flexibe de cable unipolar H07V-K, 450/750 V, clase 5 de 1,5 mm2 de Cu., con aislamiento de PVC y caja de empotrar universal, totalmente montado e instalado.

| Código | Ud | Descripción | Rendimiento |
|---|---|---|---|
| SCH_MUR39022 | u | Doble conmutador, referencia MUR39022 de Schneider. IP55. Color: blanco (material) | 1.000 |
| SCH_MUR39107 | u | Marco 1 elemento, referencia MUR39107 de Schneider. IP55. Color: blanco (material) | 1.000 |
| MOC060 | h | Oficial 1ª electricista (mano de obra) | 0.700 |
| MOC061 | h | Ayudante electricista (mano de obra) | 0.700 |
| MTC_TPVCCF16 | m | Tubo PVC corrugado flexible Ø16 mm (material) | 26.000 |
| MTC_CC450750115 | m | Cable cobre H07V-K 450/750 V 1x1,5 mm2 (material) | 78.000 |
| MTC_CEU | u | Caja de empotrar universal (material) | 1.000 |
| MTC_PEQMAT | u | Pequeño material (material) | 1.000 |

## Recursos

**SCH_MUR39022** u Doble conmutador, referencia MUR39022 de Schneider. IP55. Color: blanco
Ideal para instalaciones en exteriores resistente al agua versatilidad para las instalaciones Solución estanco

**SCH_MUR39107** u Marco 1 elemento, referencia MUR39107 de Schneider. IP55. Color: blanco
Murava Styl Ideal para instalaciones en exteriores resistente al agua versatilidad para las instalaciones
