# Interruptor temporizado completo, referencia MUR39067 de Schneider. IP55. Color: blanco

- Propiedad del archivo: CONSTRUNARIO
- Formato: FIEBDC-3/2012
- Programa: Construnario VersiĆ³n 3.51
- Fecha de los precios: 18/03/2024
- Divisa: EUR

**SCH_MUR39067** u Interruptor temporizado completo, referencia MUR39067 de Schneider. IP55. Color: blanco
Interruptor temporizado blanco de SCHNEIDER ELECTRIC.
