# Detector de movimiento 360º interiores y exteriores

- Propiedad del archivo: CONSTRUNARIO
- Formato: FIEBDC-3/2012
- Programa: Construnario Versión 3.51
- Fecha de los precios: 18/03/2024
- Divisa: EUR
- Código: schneider-el

**PSCH_1048** u Detector de movimiento 360º interiores y exteriores
Detector de movimiento 360º interiores y exteriores de SCHNEIDER ELECTRIC.

| Código | Ud | Descripción | Rendimiento |
|---|---|---|---|
| SCH_CCT56P008 | u | Detector de movimiento exterior 360º, referencia CCT56P008 de Schneider (material) | 1.000 |
| MOC060 | h | Oficial 1ª electricista (mano de obra) | 0.200 |
| MOC061 | h | Ayudante electricista (mano de obra) | 0.200 |

## Recursos

**SCH_CCT56P008** u Detector de movimiento exterior 360º, referencia CCT56P008 de Schneider
Detector de movimiento exteriores de 360º . Alcance radio: hasta 12 m (para una altura de montaje de 3 m). . Luminosidad y temporización ajustables. . Cargas: - Lámparas incandescentes: 1.000 W. - Halógenas 230 V CA: 800 W. - Halógenas 12 V: 500 VA. - Lámparas fluorescentes: 250 W. - Fluorocompactas con arrancador: 4 23 W. - Imáx.: 10 A, 230 V CA, cos ? '= 0,6. . Índice de protección: IP55. . Ubicación: exterior/interior. Superficie.
