# Interruptor crepuscular gris con retardo, referencia MTN544894 de Schneider

- Propiedad del archivo: CONSTRUNARIO
- Formato: FIEBDC-3/2012
- Programa: Construnario VersiĆ³n 3.51
- Fecha de los precios: 18/03/2024
- Divisa: EUR

**SCH_MTN544894** u Interruptor crepuscular gris con retardo, referencia MTN544894 de Schneider
Interruptor crepuscular Argus con retardo gris claro
