# Caja superficie detector presencia, referencia MTN550619 de la serie Argus de Schneider

- Propiedad del archivo: CONSTRUNARIO
- Formato: FIEBDC-3/2012
- Programa: Construnario VersiĆ³n 3.51
- Fecha de los precios: 18/03/2024
- Divisa: EUR

**SCH_MTN550619** u Caja superficie detector presencia, referencia MTN550619 de la serie Argus de Schneider
Caja de superfi cie para ARGUS Presencia de SCHNEIDER ELECTRIC. Para montar en superficie los dispositivos ARGUS presencia. Para completar: ARGUS Presencia ref. 550590/91. KNX-ARGUS Presencia ref. 630590/91/92.
