# Fuente de alimentación carril DIN 320 mA, referencia MTN684032 de Schneider

- Propiedad del archivo: CONSTRUNARIO
- Formato: FIEBDC-3/2012
- Programa: Construnario Versión 3.51
- Fecha de los precios: 18/03/2024
- Divisa: EUR

**SCH_MTN684032** u Fuente de alimentación carril DIN 320 mA, referencia MTN684032 de Schneider
Fuente de alimentación 320 mA, con filtro integrado.
