# Fuente de alimentación KNX carril DIN 640 mA , referencia MTN684064 de Schneider

- Propiedad del archivo: CONSTRUNARIO
- Formato: FIEBDC-3/2012
- Programa: Construnario Versión 3.51
- Fecha de los precios: 18/03/2024
- Divisa: EUR

**SCH_MTN684064** u Fuente de alimentación KNX carril DIN 640 mA , referencia MTN684064 de Schneider
Fuente de alimentación KNX de 640 mA para alimentar el bus, dispone de bobina integrada y está protegida contra cortocircuitos. Se suministra con bornes de conexión al bus y tapa para cables y ocupa 4 módulos DIN
