# Módulo lógico básico KNX, referencia MTN676090 de Schneider

- Propiedad del archivo: CONSTRUNARIO
- Formato: FIEBDC-3/2012
- Programa: Construnario Versión 3.51
- Fecha de los precios: 18/03/2024
- Divisa: EUR

**SCH_MTN676090** u Módulo lógico básico KNX, referencia MTN676090 de Schneider
Módulo de funciones lógicas de SCHNEIDER ELECTRIC, para realizar acciones complejas en KNX. Dispone de funciones lógicas tipo (AND, OR,..) funciones de retardo, filtro de telegramas, conversión de telegramas y multiplexor de telegramas.
