# Actuador de Fan Coil carril DIN, referencia MTN645094 de Schneider

- Propiedad del archivo: CONSTRUNARIO
- Formato: FIEBDC-3/2012
- Programa: Construnario Versión 3.51
- Fecha de los precios: 18/03/2024
- Divisa: EUR

**SCH_MTN645094** u Actuador de Fan Coil carril DIN, referencia MTN645094 de Schneider
El accionador Fan Coil puede controlar una bobina de ventilador con hasta tres ventiladores de velocidad y dos válvulas. Puede controlar los serpentines del ventilador de 2 ó 4 tubos. el accionador puede instalarse para instalación en rieles DIN TH35, según EN 60715 Cuenta con dos entradas binarias flotantes, por ejemplo, para contacto de ventanas y contacto de nivel para contenedor de agua condensada. Cada relé de ventilador tiene una capacidad de conmutación de 8A. El pulsador con control de temperatura puede utilizarse para activar el accionador de ventilador. Por ejemplo, existe un relé auxiliar con capacidad de interruptor de 16 A para calefacción eléctrica. La fuente de alimentación es de 230 V CA ±10 %, 50/60 Hz. El dispositivo tiene 4 anchura de módulo, aproximadamente 72 mm. El color del dispositivo es gris claro.
