# Actuador binario carril DIN 8 canales 230 V 16 A, referencia MTN647893 de Schneider

- Propiedad del archivo: CONSTRUNARIO
- Formato: FIEBDC-3/2012
- Programa: Construnario Versión 3.51
- Fecha de los precios: 18/03/2024
- Divisa: EUR

**SCH_MTN647893** u Actuador binario carril DIN 8 canales 230 V 16 A, referencia MTN647893 de Schneider
Para interruptor independiente de cargas vía cerrar contactos. Todas las salidas de interruptor de 230 V pueden operarse con interruptores manuales. Con conector de bus integrado. Para instalación en rieles DIN TH35, según EN 60715. El bus se conecta utilizando un terminal de conexión de bus. no se requiere un riel de datos. Funciones de software KNX: Operación como cerrar/abrir contacto, funciones de retraso para cada canal, función de iluminación de escala con/sin función de apagado manual. Advertencia de corte para función de iluminación de escalera, bloqueo y operación lógica o control prioritario adicional, ambientes, función de retroalimentación de estado por canal, función central. Parametrización integral para falla y recuperación de tensión de bus, comportamiento de descarga parametrizable. Tensión nominal: CA 100-240 V ±10%. Tensión de operación: mín. CA 90 V - máx. CA 265 V. Frecuencia de la red: 50-60 Hz ±10%. Para cada contacto de interruptor: Corriente de interruptor: 16 A, cos Phi 0.6. Operación AC1: máx. 16 A. Operación AC3: máx. 10 A. Operación AC5: máx. 16 A. Capacidad de conmutación de corriente CC: máx. 16 A/24 V CC. Durabilidad de la salida: Mecánico: >1000000. Operación AC1/AC3/AC5: >3x10000. 230V, 1A resistivo: >8x100000. Carga nominal. Ampolletas incandescentes: CA 100 V, máx. 1600 W. CA 230 V, máx. 3600 W. CA 240 V, máx. 3840 W. Ampolletas halógenas: CA 100 V, máx. 1086 W. CA 230 V, máx. 2500 W. CA 240 V, máx. 2608 W. Ampolletas fluorescentes: CA 100 V, máx. 1086 VA. CA 230 V, máx. 2500 VA. CA 240 V, máx. 2608 VA compensado en paralelo. Carga capacitiva: CA 230 V, 16 A, máx. 200 µF. Rendimiento mínimo de conmutación: 100 mA/12 V AC/DC. Corriente pico máxima de entrada: 150µs: 600 A. 250µs: 480 A. 600µs: 300 A. Ancho del dispositivo: 8 módulos, aprox. 144 mm. Contenido: Con terminal de conexión de bus y cubierta de cables. Color: gris claro. dispositivo de 8 canales
