# Control de hasta dos persianas con accionamiento manual en cuadro

- Propiedad del archivo: CONSTRUNARIO
- Formato: FIEBDC-3/2012
- Programa: Construnario Versión 3.51
- Fecha de los precios: 18/03/2024
- Divisa: EUR
- Código: schneider-el

**PSCH_1064** u Control de hasta dos persianas con accionamiento manual en cuadro

| Código | Ud | Descripción | Rendimiento |
|---|---|---|---|
| SCH_MTN649802 | u | Actuador de persiana carril DIN 2 canales 230 V 10 A con acc. manual, referencia MTN649802 de Schneider (material) | 1.000 |
| SCH_MTN670802 | u | Interface de pulsadores empotrar 2 elementos, referencia MTN670802 de Schneider (material) | 1.000 |
| SCH_MTN31500000 | u | Mecanismo pulsador normalmente abierto, referencia MTN3150-0000 de Schneider. Compatible con la gama Elegance y D-life (material) | 1.000 |
| SCH_MTN432125 | u | Tecla simple, referencia MTN432125 de la serie Elegance de Schneider: Color: blanco activo (material) | 1.000 |
| SCH_MTN31550000 | u | Mecanismo de doble pulsador, referencia MTN3155-0000 de Schneider. Compatible con la gama Elegance y D-life (material) | 1.000 |
| SCH_MTN432525 | u | Tecla doble, referencia MTN433525 de la serie Elegance de Schneider. Color: blanco activo (material) | 1.000 |
| SCH_MTN40103035 | u | Marco 1 elemento, referencia MTN4010-3035 de la serie Elegance de Schneider. Color: blanco activo (material) | 1.000 |

## Recursos

**SCH_MTN649802** u Actuador de persiana carril DIN 2 canales 230 V 10 A con acc. manual, referencia MTN649802 de Schneider
Actuador persiana KNX REG-K/2x/10 con modo manual. Para el control independiente de 2 variadores de persianas/estores enrollables. La función de los canales de persiana es de libre configuración. Todas las salidas de persiana pueden manejarse manualmente utilizando el pulsador. Visualización del estado de los canales mediante indicadores LED. Un LED verde indica que está listo para funcionar. Con acoplador de bus integrado. Para la instalación en carriles DIN TH35 de acuerdo con la norma EN 60715. El bus se conecta mediante un borne de conexión de bus. No es necesario un segmento de datos. Funciones del software KNX: Funciones de persiana: Tipo de persiana. Tiempo de funcionamiento. Tiempo de inactividad. Intervalo de paso. Funciones de bloqueo diferenciadas y alarmas de mal tiempo. Posicionamiento de 8 bits para altura y lama. Escenas. Modalidad automática/manual. Estado diferenciado y funciones de realimentación de estado. Para cada salida de persiana: Tensión nominal: 100-240 V CA ±10 %. Tensión de funcionamiento: mín. 90 V CA - máx. 265 V CA. Frecuencia de red: 50-60 Hz ±10 %. Intensidad nominal: 10 A, carga inductiva cos Phi 0.6. Carga del motor: CA 100 V, máx. 434 W. CA 230 V, máx. 1000 W. CA 240 V, máx. 1043 W. Ancho del dispositivo: 4 módulos, aprox. 72 mm. Contenido: Con terminal de conexión de bus y cubierta de cables. Color: gris claro.

**SCH_MTN670802** u Interface de pulsadores empotrar 2 elementos, referencia MTN670802 de Schneider
Interfaz de pulsador, 2 elementos plus. Genera una tensión de señal interna para conectar 2 pulsadores convencionales o contactos flotantes y para conectar 2 LED de baja corriente. Los núcleos tienen una longitud de 30 cm y pueden extenderse hasta un máximo. 7,5 m. Para instalación en una caja de conexiones convencional de 60 mm. Funciones del software KNX: Conexión, regulación o control de persianas a través de 1 o 2 entradas, valores de posición para control de persiana (8 bits), flancos de impulso con telegramas de 1, 2, 4 u 8 bits. Diferenciación entre activación corta y larga, telegrama de inicialización, transmisión cíclica, flancos de pulso con telegramas de 2 bytes, regulador lineal de 8 bits, escenas. Contador, función de bloqueo, contacto de apertura/contacto de cierre, tiempo de antirrebote. Salidas para la conexión de indicadores luminosos de control (indicadores luminosos de baja corriente) para el indicador de estado. Para cada tipo de objeto de entrada/salida: Tensión de contacto: < 3 V (SELV). Corriente de contacto: <0,5 mA. Corriente de salida: máx. 2 mA. Máx. longitud del cable: 30 cm no blindados, se pueden ampliar hasta un máximo de 7,5 m con cable trenzado no blindado. Dimensiones: aprox. 40 x 30,5 x 12,5 mm (LxAnxAl). Color: blanco polar.

**SCH_MTN31500000** u Mecanismo pulsador normalmente abierto, referencia MTN3150-0000 de Schneider. Compatible con la gama Elegance y D-life
Inserción de pulsador - contacto de ruptura 1 polo con terminal neutro. Modernización frontal de módulos de iluminación QuickFlex sin desmontaje de interruptores. Un sistema con muchas combinaciones posibles instalación de superficie o de empotrar Fáciles de instalar

**SCH_MTN432125** u Tecla simple, referencia MTN432125 de la serie Elegance de Schneider: Color: blanco activo
Tecla compatible con funciones de interruptor, pulsador, cruzamiento y conmutador

**SCH_MTN31550000** u Mecanismo de doble pulsador, referencia MTN3155-0000 de Schneider. Compatible con la gama Elegance y D-life
mecanismo de Doble pulsador fijación por tornillos o garras

**SCH_MTN432525** u Tecla doble, referencia MTN433525 de la serie Elegance de Schneider. Color: blanco activo
Agréguelo a su interruptor o inserción de pulsador para obtener un conjunto completo. Termoplástico de calidad del material, sin halógenos. Un sistema con muchas combinaciones posibles Fáciles de instalar

**SCH_MTN40103035** u Marco 1 elemento, referencia MTN4010-3035 de la serie Elegance de Schneider. Color: blanco activo
Marco 1 elemento
