# Actuador analógico carril DIN 4 canales, referencia MTN682291 de Schneider

- Propiedad del archivo: CONSTRUNARIO
- Formato: FIEBDC-3/2012
- Programa: Construnario Versión 3.51
- Fecha de los precios: 18/03/2024
- Divisa: EUR

**SCH_MTN682291** u Actuador analógico carril DIN 4 canales, referencia MTN682291 de Schneider
Actuador analógico de carril DIN de 4 elementos de SCHNEIDER ELECTRIC. Para activar aperturas analógicas (p. ej., servomotores), cabe la posibilidad de parametrizar los canales de salida como señales de tensión y corriente distintas. El actuador dispone de 4 salidas analógicas. En combinación con el módulo de entrada analógica REG/de 4 elementos se dispone de 8 salidas analógicas, este módulo se conecta a través del sub-bus. Montaje en la carril DIN EN50022. Con acoplador de bus integrado. Conexión con borne de conexión de bus.
