# Detector de movimiento KNX Argus 220 BRC, referencia MTN632519 de Schneider

- Propiedad del archivo: CONSTRUNARIO
- Formato: FIEBDC-3/2012
- Programa: Construnario Versión 3.51
- Fecha de los precios: 18/03/2024
- Divisa: EUR

**SCH_MTN632519** u Detector de movimiento KNX Argus 220 BRC, referencia MTN632519 de Schneider
Detector de movimiento de exteriores ARGUS 220 blanco de SCHNEIDER ELECTRIC, para montaje en superficie. En el momento de detectar un movimiento se actúa o no en función de la luminosidad existente. Este umbral de luminosidad se pude confi gurar con un potenciometro o a través de los parámetros del dispositivo. Tiene un área de cobertura de 220º y un rango de detección de 16 metros. Dispone de 4 bloques para realizar diferentes funciones separadas. Con acoplador de bus integrado.
