# Módulo de ampliación de hasta 4 entradas analógicas KNX para cuadro REG-K, referencia MTN682191 de Schneider

- Propiedad del archivo: CONSTRUNARIO
- Formato: FIEBDC-3/2012
- Programa: Construnario Versión 3.51
- Fecha de los precios: 18/03/2024
- Divisa: EUR

**SCH_MTN682191** u Módulo de ampliación de hasta 4 entradas analógicas KNX para cuadro REG-K, referencia MTN682191 de Schneider
Entrada analógica de carril DIN de 4 elementos. Módulos de entradas analógicas para registrar y procesar hasta 4 señales analógicas de sensores.
