# Controlador lógico Wiser for KNX, referencia LSS100100 de Schneider

- Propiedad del archivo: CONSTRUNARIO
- Formato: FIEBDC-3/2012
- Programa: Construnario Versión 3.51
- Fecha de los precios: 18/03/2024
- Divisa: EUR

**SCH_LSS100100** u Controlador lógico Wiser for KNX, referencia LSS100100 de Schneider
Controlador lógico KNX para dotar de la máxima funcionalidad las insalaciones KNX Equipo multiprotocolo, aparte de KNX es capaz de comunicar con ModBus RTU y TCP, BACNET, Enocean y DMX Dispone de APP para Android e iOS para el control en local y a través del cloud
