# Tecla pulsación persianas, referencia MTN625560 de Schneider. Color: aluminio

- Propiedad del archivo: CONSTRUNARIO
- Formato: FIEBDC-3/2012
- Programa: Construnario Versión 3.51
- Fecha de los precios: 18/03/2024
- Divisa: EUR

**SCH_MTN625560** u Tecla pulsación persianas, referencia MTN625560 de Schneider. Color: aluminio
Agréguelo a su interruptor o inserción de pulsador para obtener un conjunto completo. Termoplástico de calidad del material, sin halógenos. Un sistema con muchas combinaciones posibles Fáciles de instalar
