# Pulsador multifunción elegance KNX de un elemento, referencia MTN627514 de Schneider. Color: antracita

- Propiedad del archivo: CONSTRUNARIO
- Formato: FIEBDC-3/2012
- Programa: Construnario Versión 3.51
- Fecha de los precios: 18/03/2024
- Divisa: EUR

**SCH_MTN627514** u Pulsador multifunción elegance KNX de un elemento, referencia MTN627514 de Schneider. Color: antracita
Pulsador de 1 elemento (dos teclas) plus elegance antracita, con acoplador al bus integrado, con leds indicadores de estado con realimentación. Permite la configuración de cada tecla por separado para las funciones de conmutación, conexión, regulación, persianas, flancos, cursor desplazable y escena. Con función de bloqueo y módulo de escenas. Incluye tapa de revoque.
