# Pulsador multifunción KNX elegance de dos elementos, referencia MTN627660 de Schneider. Color: aluminio

- Propiedad del archivo: CONSTRUNARIO
- Formato: FIEBDC-3/2012
- Programa: Construnario Versión 3.51
- Fecha de los precios: 18/03/2024
- Divisa: EUR

**SCH_MTN627660** u Pulsador multifunción KNX elegance de dos elementos, referencia MTN627660 de Schneider. Color: aluminio
Pulsador de 2 elementos (cuatro teclas) plus elegance aluminio, con acoplador al bus integrado, con leds indicadores de estado con realimentación. Permite la configuración de cada tecla por separado para las funciones de conmutación, conexión, regulación, persianas, flancos, cursor desplazable y escena. Con función de bloqueo y módulo de escenas. Incluye tapa de revoque.
