# Pulsador multifunción elegance KNX de cuatro elementos con termostato, referencia MTN6214-0414 de Schneider. Color: antracita

- Propiedad del archivo: CONSTRUNARIO
- Formato: FIEBDC-3/2012
- Programa: Construnario Versión 3.51
- Fecha de los precios: 18/03/2024
- Divisa: EUR

**SCH_MTN62140414** u Pulsador multifunción elegance KNX de cuatro elementos con termostato, referencia MTN6214-0414 de Schneider. Color: antracita
Pulsador multifunción de cuatro elementos (8 teclas) con termostato y receptor iR, acoplador integrado antracita
