# Termostato por objetos Elegance, referencia MTN62210319 de Schneider. Color: marfil

- Propiedad del archivo: CONSTRUNARIO
- Formato: FIEBDC-3/2012
- Programa: Construnario Versión 3.51
- Fecha de los precios: 18/03/2024
- Divisa: EUR

**SCH_MTN62210319** u Termostato por objetos Elegance, referencia MTN62210319 de Schneider. Color: marfil
Termostato por objetos con acoplador integrado blanco, diseñado para edificios públicos, no permite modificar los modos ni la temperatura de consigna. Para la regulación de temperatura de 4 etapas frío / calor y apoyos, regulación 2 puntos y PI constante y conmutada, reconocimiento de cambio brusco de temperatura, consideración de temperatura externa.
