# Detector movimiento con regulador Wiser, referencia NU352718 de Schneider. Color: blanco polar

- Propiedad del archivo: CONSTRUNARIO
- Formato: FIEBDC-3/2012
- Programa: Construnario Versión 3.51
- Fecha de los precios: 18/03/2024
- Divisa: EUR

**SCH_NU352718** u Detector movimiento con regulador Wiser, referencia NU352718 de Schneider. Color: blanco polar
Sensor de movimiento inteligente que detecta cuerpos humanos o animales en movimiento Informa sobre la detección de movimiento Ideal para ahorrar energía y tener un hábitat sustentable Unica está diseñada con funciones inteligentes para que sea flexible en su uso Agregar un marco de diseño para un conjunto completo
