# Control remoto IR Wiser, referencia CCT501411 de Schneider

- Propiedad del archivo: CONSTRUNARIO
- Formato: FIEBDC-3/2012
- Programa: Construnario Versión 3.51
- Fecha de los precios: 18/03/2024
- Divisa: EUR

**SCH_CCT501411** u Control remoto IR Wiser, referencia CCT501411 de Schneider
El Control Remoto IR actúa como un mando a distancia de la TV, AC o equipo de sonido Se puede montar en el techo o colocar en una superficie plana El protocolo de comunicación es Zigbee con el Gateway e IR con los equipos a controlar. Alimentado mediante el puerto Micro USB (5V DC, hasta 1 A), o 4xAA baterías alcalinas 3 puertos IR para conectar cables de emisor IR extensibles
