# Micromódulo control persianas Wiser, referencia CCT5015-0002 de Schneider

- Propiedad del archivo: CONSTRUNARIO
- Formato: FIEBDC-3/2012
- Programa: Construnario Versión 3.51
- Fecha de los precios: 18/03/2024
- Divisa: EUR

**SCH_CCT50150002** u Micromódulo control persianas Wiser, referencia CCT5015-0002 de Schneider
Reemplaza o convierte un interruptor de persiana tradicional en un interruptor de persiana conectado Se instala dentro de una caja de pared o una caja de instalación cerca del motor de la persiana Utilizado para abrir/cerrar persianas/persianas de ventana Control de conmutación local con botón pulsador conectado al micromódulo Control remoto con la aplicación Wiser by se
