# Micromódulo interruptor ON/OFF Wiser, referencia CCT5011-0002 de Schneider

- Propiedad del archivo: CONSTRUNARIO
- Formato: FIEBDC-3/2012
- Programa: Construnario Versión 3.51
- Fecha de los precios: 18/03/2024
- Divisa: EUR

**SCH_CCT50110002** u Micromódulo interruptor ON/OFF Wiser, referencia CCT5011-0002 de Schneider
Reemplaza o convierte un interruptor tradicional en un interruptor conectado Se instala dentro de una caja de pared o una caja de instalación cerca de la iluminación Se utiliza para cambiar lámparas incandescentes, halógenas, fluorescentes o LED Control de conmutación local con botón pulsador conectado al micromódulo Control remoto con la aplicación Wiser de SE
