# Interruptor On/Off Wiser, referencia NU353818 de Schneider

- Propiedad del archivo: CONSTRUNARIO
- Formato: FIEBDC-3/2012
- Programa: Construnario Versión 3.51
- Fecha de los precios: 18/03/2024
- Divisa: EUR

**SCH_NU353818** u Interruptor On/Off Wiser, referencia NU353818 de Schneider
Inserción de interruptor de una vía para control de iluminación Fáciles de instalar Para el funcionamiento de la aplicación se necesita el Wiser Gateway. Unica está diseñada con funciones inteligentes para que sea flexible en su uso Agregar un marco de diseño para un conjunto completo
