# Toma corriente inalámbrica Wiser 16A, referencia CCT711119 de Schneider

- Propiedad del archivo: CONSTRUNARIO
- Formato: FIEBDC-3/2012
- Programa: Construnario Versión 3.51
- Fecha de los precios: 18/03/2024
- Divisa: EUR

**SCH_CCT711119** u Toma corriente inalámbrica Wiser 16A, referencia CCT711119 de Schneider
Enchufe inteligente para la operación remota de electrodomésticos. Controle y programe cualquier equipo conectado de forma remota con la aplicación de Wiser. Monitoree el consumo de energía en la aplicación Wiser Home. Fácil instalación de enchufes. Compatible con soluciones de control por voz: Amazon Alexa, Google Assistant y Atajos de Siri.
