# Transformador CC M/TR-25 x2, referencia E80010 de Circutor

- Propiedad del archivo: CONSTRUNARIO
- Formato: FIEBDC-3/2012
- Programa: Construnario Versión 3.51
- Fecha de los precios: 29/01/2024
- Divisa: EUR

**E80010** u Transformador CC M/TR-25 x2, referencia E80010 de Circutor
Precio: 113.41
Es sumamente complejo certificar que una planta fotovoltaica se encuentra en su punto máximo de rendimiento, sin tener un control de las fuentes primarias de generación que así lo certifiquen. TR8 se ha diseñado específicamente para el control de strings en plantas fotovoltaicas, conociendo en tiempo real el nivel de corriente que se genera en los distintos grupos, y en consecuencia, conociendo la corriente que fluye a través de los sensores de tensión y corriente conectados al dispositivo.
