# M/TR-25 x2

- Propiedad del archivo: CONSTRUNARIO
- Formato: FIEBDC-3/2012
- Programa: Construnario Versión 3.51
- Fecha de los precios: 29/01/2024
- Divisa: EUR

**E80010** u M/TR-25 x2
Precio: 106.08
Transformateur CC
