# M/TR-25 x4

- Owner of the file: CONSTRUNARIO
- Format: FIEBDC-3/2012
- Program: Construnario Versión 3.51
- Date of prices: 29/01/2024
- Currency: EUR

**E80011** u M/TR-25 x4
Price: 14135
It is extremely difficult to certify that a photovoltaic plant is at its peak performance without having control of the primary power generation sources that would certify it. TR8 has been specifically designed to control strings in photovoltaic plants; it knows the level of current generated in the different groups in real time, and therefore knows the current flowing through the external sensors.
