# M/TR-100

- Propriété du fichier: CONSTRUNARIO
- Format: FIEBDC-3/2012
- Logiciel: Construnario Versión 3.51
- Date des prix: 29/01/2024
- Devise: EUR

**E80012** u M/TR-100
Prix: 94.63
Il s'avère extrêmement difficile d'affirmer qu'une centrale photovoltaïque se trouve à son meilleur point de rendement sans pouvoir contrôler les sources primaires de production. Le TR8 est spécifiquement conçu pour le contrôle de chaînes au sein de centrales photovoltaïques, puisqu'il est capable de définir en temps réel le niveau de courant produit dans les différents groupes et, par conséquent, de connaître le courant qui circule à travers les capteurs de tension et de courant raccordés au dispositif.
