# Marquesina solar para autoconsumo instantáneo e integración de recarga de vehículo eléctrico, referencia EPVD40 de Circutor. PVS4

- Propiedad del archivo: CONSTRUNARIO
- Formato: FIEBDC-3/2012
- Programa: Construnario Versión 3.51
- Fecha de los precios: 29/01/2024
- Divisa: EUR

**EPVD40** Marquesina solar para autoconsumo instantáneo e integración de recarga de vehículo eléctrico, referencia EPVD40 de Circutor. PVS4
PVingPARK es una solución de marquesina solar fotovoltaica que permite combinar e integrar sistemas de recarga para vehículos eléctricos. Esta solución permite producir energía dentro de las horas solares para cubrir parte del consumo eléctrico de una instalación así como parte del consumo adicional asociado a la recarga de los vehículos eléctricos. Es un solución completamente modular que permite adaptarse al número de plazas, longitud o potencia en kWp necesarios para cada proyecto. Las marquesinas PVingPARK se componen del siguiente material: Módulos monocristalinos HalfCell (120 células) Estructura de marquesina modelo PVS2 (simple) o PVS4 (doble) Inversores FV de conexión a red Opcionalmente, todas las soluciones se pueden complementar con los cuadros eléctricos de protección y control CDP para tramitación sin excedentes según RD244/2019. Estos cuadros incluyen tanto las protecciones para la parte CC (StringBox) como las protecciones CA (CombinerBox), así como los equipos de control (CDP / CVM-E3-MINI). Este sistema ofrece las siguientes ventajas: Reducción de la energía consumida de la red eléctrica Cobertura para parkings a la intemperie Puntos de recarga para vehículo eléctrico integrados en la estructura de la marquesina Reducción de emisiones CO2 a la atmósfera Adicionalmente CIRCUTOR puede desarrollar soluciones más grandes a medida.
