# Marquesina solar para autoconsumo instantáneo, referencia EPVH40 de Circutor. PVM4

- Propiedad del archivo: CONSTRUNARIO
- Formato: FIEBDC-3/2012
- Programa: Construnario Versión 3.51
- Fecha de los precios: 29/01/2024
- Divisa: EUR

**EPVH40** Marquesina solar para autoconsumo instantáneo, referencia EPVH40 de Circutor. PVM4
La serie PVM está compuesta por 2 modelos: PVM2 y PVM4. La serie PVM es ideal para acometer grandes extensiones de párking cubierto con producción solar fotovoltaica. Esta marquesina mantiene las características constructivas de la familia PVS, ofreciendo una solución mas ligera y con un acabado superficial en Magnelis. APLICACIONES Carga de vehículos eléctricos con generación solar de respaldo. Instalaciones de energía fotovoltaica en edificios en los que la cubierta no es apta para la instalación de paneles fotovoltaicos convencionales. Autoconsumo instantáneo, ideal para edificios industriales, comerciales o residenciales con parking exterior y consumo diurno. Código eCl@ss 8.0: EC001750
