# Marquesina solar enfocada a grandes proyectos, referencia EPVK40 de Circutor. PVT4

- Propiedad del archivo: CONSTRUNARIO
- Formato: FIEBDC-3/2012
- Programa: Construnario Versión 3.51
- Fecha de los precios: 29/01/2024
- Divisa: EUR

**EPVK40** Marquesina solar enfocada a grandes proyectos, referencia EPVK40 de Circutor. PVT4
La serie PVT está compuesta por 3 modelos: PVT2, PVT2 -INV y PVT4. Es ideal para acometer grandes extensiones de párking cubierto con producción solar fotovoltaica. La estructura principal del modelo PVT esta formado por perfiles normalizadas IPE que nos permitirá realizar proyectos de mucha mas envergadura, con costes y plazos de entrega inferiores y adaptarnos mejor a las exigencias del terreno. APLICACIONES Instalaciones de energía fotovoltaica en edificios en los que la cubierta no es apta para la instalación de paneles fotovoltaicos convencionales. Autoconsumo instantáneo, ideal para edificios industriales, comerciales o residenciales con parking exterior y consumo diurno.
