# Marquesina solar para autoconsumo instantáneo e integración de recarga de vehículo eléctrico, referencia EPVR20 de Circutor. PVS2-R

- Propiedad del archivo: CONSTRUNARIO
- Formato: FIEBDC-3/2012
- Programa: Construnario Versión 3.51
- Fecha de los precios: 29/01/2024
- Divisa: EUR

**EPVR20** Marquesina solar para autoconsumo instantáneo e integración de recarga de vehículo eléctrico, referencia EPVR20 de Circutor. PVS2-R
La marquesina PVingPARK PVS2-R es una solución de marquesina solar fotovoltaica que permite incorporar en su propia estructura un sistema de recarga integrado de doble toma para vehículos eléctricos. Esta envolvente de recarga y sus protecciones eléctricas asociadas están específicamente diseñadas para integrarse a medida en el propio pie de la marquesina, asegurando el fácil montaje y operatividad del sistema. Dispone de una puerta lateral con cerradura que permite acceder al interior del pie, donde se ubican opcionalmente tanto el cuadro de protecciones como el inversor FV. Esta solución permite producir energía dentro de las horas solares para cubrir parte del consumo eléctrico de una instalación así como de la propia recarga de los vehículos eléctricos. La solución PVS2-R incluye los siguientes elementos: Módulos fotovoltaicos monocristalinos HalfCell (120 células) Estructura de marquesina tipo PVS2-R Inversores fotovoltaicos de conexión a red. Opcionalmente, cada uno de los pies de la marquesina puede integrar: cargador RVE de doble toma Tipo 2, monofásico (2 x 7,4 kW) o trifásico (2 x 22 kW) Cuadro eléctrico protección recarga vehículo eléctrico (integrado en el interior del pie). Adicionalmente, se puede complementar la solución con los cuadros eléctricos de protección y control FV. Estos cuadros incluyen tanto las protecciones para la parte CC (StringBox) como las protecciones CA a la salida del inversor (CombinerBox), así como los equipos de control garantizan la inyección 0 a red: CDP (Controlador dinámico de potencia para la inyección 0) Analizador de redes CVM-E3-MINI (instalaciones trifásicas). Este sistema ofrece las siguientes ventajas: Reducción de la energía consumida de la red eléctrica y emisiones de CO2 a la atmósfera Cobertura para parkings a la intemperie Hasta 4 tomas RVE por pie de marquesina, asegurando que las necesidades de carga queden cubiertas para todas las plazas. Sistema modular que permite adaptarse a las dimensiones/plazas disponibles APLICACIONES Concepto Fotolinera: recarga de vehículos eléctricos con generación solar de apoyo. Instalaciones fotovoltaicas en edificios sin cubierta útil para instalación de placas fotovoltaicas convencionales Ideal para instalaciones con parking descubierto y consumos diurnos
