# EM 30-C

- Propiedad del archivo: CONSTRUNARIO
- Formato: FIEBDC-3/2012
- Programa: Construnario Versión 3.51
- Fecha de los precios: 29/01/2024
- Divisa: EUR

**M30811** u EM 30-C
Precio: 7190
Energy meter EM 30-C Código EAN: 8433059016500
