# LM4I/4O-M - Impulse centralising unit

- Owner of the file: CONSTRUNARIO
- Format: FIEBDC-3/2012
- Program: Construnario Versión 3.51
- Date of prices: 29/01/2024
- Currency: EUR

**M31563** u LM4I/4O-M - Impulse centralising unit
Price: 43211
4-input impulse centralising equipment. Inputs are optoisolated to read impulses and it has a 32-bit memory to store the values metered. It has an RS-485 communications port that can be used with an RS-232 or Ethernet converter to read and write the unit's records remotely, using the PowerStudio management software. The RS-485 bus can be used to connect up to 32 units that use this type of communications The unit's outputs can be programmed to generate impulses or for remote control actions with the PowerStudio software Código EAN: 8433059016647
