# Centralizador entradas analógicas y digitales y salidas digitales, referencia LM4A-2IO-M de Circutor

- Propiedad del archivo: CONSTRUNARIO
- Formato: FIEBDC-3/2012
- Programa: Construnario Versión 3.51
- Fecha de los precios: 29/01/2024
- Divisa: EUR

**M31565** u Centralizador entradas analógicas y digitales y salidas digitales, referencia LM4A-2IO-M de Circutor
Precio: 437.11
El LM4A-2IO-M es un centralizador de señales analógicas y digitales. En tan sólo 4 módulos DIN el equipo centraliza 4 entradas analógicas del tipo 0 ... 20 mA, 2 entradas digitales libres de tensión y 2 salidas de relé. El equipo está provisto de un bus de comunicación RS-485 con protocolo Modbus/RTU, que permite la supervisión en tiempo real a través de un sistema maestro de comunicación (SCADA). El equipo es compatible con el software de supervisión PowerStudio y PowerStudio SCADA. Otras caracterísitcas son: Telegestión de las 2 salidas digitales Supervisión de las 2 entradas digitales Monitorización de las 4 entradas analógicas Código EAN: 8433059086268 Código EAN: 8433059086268
