# LM4A-2IO-M - Centralisateur à entrées analogiques et numériques et sorties numériques

- Propriété du fichier: CONSTRUNARIO
- Format: FIEBDC-3/2012
- Logiciel: Construnario Versión 3.51
- Date des prix: 29/01/2024
- Devise: EUR

**M31565** u LM4A-2IO-M - Centralisateur à entrées analogiques et numériques et sorties numériques
Prix: 408.85
Le LM4A-2IO-M est un centralisateur de signaux analogiques et numériques. Sur 4 modules DIN uniquement, l'équipement centralise 4 entrées analogiques de type 0... 20 mA, 2 entrées numériques à contact sec et 2 sorties relais. Il est pourvu d'un bus de communication RS-485 à protocole Modbus/RTU, qui permet la supervision en temps réel à travers un système maître de communication (SCADA). Cet équipement est compatible avec les logiciels de supervision PowerStudio et PowerStudio SCADA. Autres caractéristiques : Télégestion des 2 sorties numériques Supervision des 2 entrées numériques Surveillance des 4 entrées analogiques Código EAN: 8433059086268
