# Centralizador impulsos 50 entradas, Modbus/TCP, referencia LM50-TCP+ de Circutor

- Propiedad del archivo: CONSTRUNARIO
- Formato: FIEBDC-3/2012
- Programa: Construnario Versión 3.51
- Fecha de los precios: 29/01/2024
- Divisa: EUR

**M31566** u Centralizador impulsos 50 entradas, Modbus/TCP, referencia LM50-TCP+ de Circutor
Precio: 922.97
Equipo centralizador de impulsos de hasta 50 dispositivos. Las entradas del centralizador son optoacopladas para la lectura de dichos impulsos y además tienen memoria para poder guardar hasta 32 bits de datos. Dispone de dos puertos de comunicación: Puerto RS-485: Permite conectar hasta 31 equipos CIRCUTOR para poder ser monotorizados desde el software PowerStudio. Puerto Ethernet 10Base / 100Base TX permite al software de gestión energética PowerStudio realizar operaciones de lectura y escritura de las 50 entradas del LM, y de todos los equipos de la red RS-485 este puerto hace de pasarela de Ethernet a RS- 485. Código EAN: 8433059088323 Código EAN: 8433059088323
