# LM50-TCP+ - Impulse centralizing unit, with up to 50 devices, Modbus/TCP

- Owner of the file: CONSTRUNARIO
- Format: FIEBDC-3/2012
- Program: Construnario Versión 3.51
- Date of prices: 29/01/2024
- Currency: EUR

**M31566** u LM50-TCP+ - Impulse centralizing unit, with up to 50 devices, Modbus/TCP
Price: 86330
Impulse centralizing unit, with up to 50 devices. The inputs of the centralizing unit are optocoupled to read the said impulses and it also has a memory to store up to 32 bits of data. It has two communications ports: RS-485 Port: It can be used to connect up to 31 CIRCUTOR units that can be monitored with the PowerStudio software. This port acts as a gateway from Ethernet to RS-485 Ethernet 10Base / 100Base TX Port that can be used by the PowerStudio energy management software to carry out the read and write operations of the 50 inputs of the LM, and all other units in the RS-485 network. Código EAN: 8433059088323
