# LM50-TCP+ - Centralisateur d'impulsions 50 entrées, Modbus/TCP

- Propriété du fichier: CONSTRUNARIO
- Format: FIEBDC-3/2012
- Logiciel: Construnario Versión 3.51
- Date des prix: 29/01/2024
- Devise: EUR

**M31566** u LM50-TCP+ - Centralisateur d'impulsions 50 entrées, Modbus/TCP
Prix: 863.30
Équipement centralisateur d'impulsions (jusqu'à 50 dispositifs). Ses entrées sont optocouplées pour la lecture de ces impulsions et il est pourvu d'une mémoire utilisée pour enregistrer jusqu'à 32 bits de données. Il possède deux ports de communication : Port RS-485 : permet de raccorder jusqu'à 31 équipements CIRCUTOR en vue de les surveiller à l'aide du logiciel PowerStudio. Port Ethernet 10Base/100Base-TX permettant au logiciel de gestion d'énergie PowerStudio de réaliser des opérations de lecture et d'écriture sur les 50 entrées du LM et sur tous les équipements du réseau RS-485. Ce port joue le rôle de passerelle Ethernet vers le port RS-485. Código EAN: 8433059088323
