# Contador de energía EMS30-C, referencia M31611 de Circutor

- Propiedad del archivo: CONSTRUNARIO
- Formato: FIEBDC-3/2012
- Programa: Construnario Versión 3.51
- Fecha de los precios: 29/01/2024
- Divisa: EUR

**M31611** u Contador de energía EMS30-C, referencia M31611 de Circutor
Precio: 73.84
Contadores electromecánicos monofásicos de energía activa de conexión directa para carril DIN. Display mecánico de 6 dígitos: 5+1 decimal. Tamaño 2 módulos Código EAN: 8433059016654
