# Conversor USB-RS 485, referencia M54040. de Circutor

- Propiedad del archivo: CONSTRUNARIO
- Formato: FIEBDC-3/2012
- Programa: Construnario Versión 3.51
- Fecha de los precios: 29/01/2024
- Divisa: EUR

**M54040** u Conversor USB-RS 485, referencia M54040. de Circutor
Precio: 214.71
Conversor de protocolo de red USB a RS-232 ó a RS-485 Alimentación a través del puerto USB del PC Velocidad de transmisión de 4800 bps hasta 128000 bps Recomendable solo para puestas en marcha y comunicaciones eventuales Código EAN: 8433059019754
