# Convertisseur USB-RS 485

- Propriété du fichier: CONSTRUNARIO
- Format: FIEBDC-3/2012
- Logiciel: Construnario Versión 3.51
- Date des prix: 29/01/2024
- Devise: EUR

**M54040** u Convertisseur USB-RS 485
Prix: 202.78
Convertisseur de protocole de réseau USB en RS-232 ou RS-485 Alimentation à travers le port USB du PC Vitesse de transmission allant de 4 800 à 12 800 bit/s Uniquement recommandé pour les mises en marche et les communications éventuelles Código EAN: 8433059019754
