# M-Bus to Modbus Converter, up to 8 Mbus slaves

- Propiedad del archivo: CONSTRUNARIO
- Formato: FIEBDC-3/2012
- Programa: Construnario Versión 3.51
- Fecha de los precios: 29/01/2024
- Divisa: EUR

**M540A0** u M-Bus to Modbus Converter, up to 8 Mbus slaves
Precio: 50671
M-Bus to Modbus Converter, up to 8 Mbus slaves Código EAN: 8433059169060
